# Pulsador neutral con visera 1 cierre, referencia 5TD2120 de BJC

- Propiedad del archivo: CONSTRUNARIO
- Formato: FIEBDC-3/2012
- Programa: Construnario Versión 3.51
- Fecha de los precios: 06/06/2024
- Divisa: EUR

**BJC5TD2120** u Pulsador neutral con visera 1 cierre, referencia 5TD2120 de BJC
Precio: 3.81
Pulsador neutral con visera 1 cierre Código EAN: 4001869040349 Código ETIM 8.0: EC000029
