# Pulsador-conmutador, referencia 5TD2123 de BJC

- Propiedad del archivo: CONSTRUNARIO
- Formato: FIEBDC-3/2012
- Programa: Construnario Versión 3.51
- Fecha de los precios: 06/06/2024
- Divisa: EUR

**BJC5TD2123** u Pulsador-conmutador, referencia 5TD2123 de BJC
Precio: 13.93
Común para todas las series Código EAN: 4001869040356 Código ETIM 8.0: EC000029
