# Tapa para tomas inclinadas RJ45 Rutenbeck, referencia 5TG1227 de BJC. Carbono metalizado

- Propiedad del archivo: CONSTRUNARIO
- Formato: FIEBDC-3/2012
- Programa: Construnario Versión 3.51
- Fecha de los precios: 02/03/2023
- Divisa: EUR

**BJC5TG1227** u Tapa para tomas inclinadas RJ45 Rutenbeck, referencia 5TG1227 de BJC. Carbono metalizado
Precio: 7.30
Tapa para tomas inclinadas RJ45 Rutenbeck, simples/dobles Código EAN: 4001869268378 Código ETIM 8.0: EC000011
