# Tapa ciega aluminio metalizado

- Propiedad del archivo: CONSTRUNARIO
- Formato: FIEBDC-3/2012
- Programa: Construnario Versión 3.51
- Fecha de los precios: 02/03/2023
- Divisa: EUR

**BJC5TG1250** u Tapa ciega aluminio metalizado
Precio: 9.09
Tapa ciega aluminio Metalizado SIEMENS, con referencia 5TG1250 de la familia I-Sys Color Código EAN: 4001869234342 Código ETIM 8.0: EC000011
