# Placa soporte para dos conectores informáticos verde, referencia 5TG2058 de BJC

- Propiedad del archivo: CONSTRUNARIO
- Formato: FIEBDC-3/2012
- Programa: Construnario Versión 3.51
- Fecha de los precios: 06/06/2024
- Divisa: EUR

**BJC5TG2058** u Placa soporte para dos conectores informáticos verde, referencia 5TG2058 de BJC
Precio: 4.50
Sin garras. Conectores: – Krone Cat. 5 STP 6540.1.1 54.xx, Cat. 5; UTP 6540.1.130.xx; UTP 6540.1.100.xx Código EAN: 4001869385648 Código ETIM 8.0: EC000011
