# Placa soporte para dos conectores informáticos rojo, referencia 5TG2078 de BJC

- Propiedad del archivo: CONSTRUNARIO
- Formato: FIEBDC-3/2012
- Programa: Construnario Versión 3.51
- Fecha de los precios: 06/06/2024
- Divisa: EUR

**BJC5TG2078** u Placa soporte para dos conectores informáticos rojo, referencia 5TG2078 de BJC
Precio: 4.50
Sin garras. Conectores: – AMP-Tipo 216000-2 y 216005-4 – Krone MT-RJ 7023.1.303-xx, Cat. 6 STP 6830.1.312-xx, Cat. 6 UTP 6830.1.302-xx, Cat. 6 UTP 6380.1.800-xx, Cat. 6 UTP 6380.1.810-xx – Molex KSJ-00033-02/-04 – Radiall R 280 MOD 802/803/804/805/807 – Siemon MX-K-C5-80-ND/-02 ND – Telegärtner Cat.6 J00029A0036 Código EAN: 4001869333427 Código ETIM 8.0: EC000011
