# Placa soporte para dos conectores informáticos marrón, referencia 5TG2084 de BJC

- Propiedad del archivo: CONSTRUNARIO
- Formato: FIEBDC-3/2012
- Programa: Construnario Versión 3.51
- Fecha de los precios: 06/06/2024
- Divisa: EUR

**BJC5TG2084** u Placa soporte para dos conectores informáticos marrón, referencia 5TG2084 de BJC
Precio: 4.50
Sin garras; Conectores: – Siemon MX6-FS Código EAN: 4001869333472 Código ETIM 8.0: EC000011
