# Placa soporte para dos conectores informáticos beige, referencia 5TG2098 de BJC

- Propiedad del archivo: CONSTRUNARIO
- Formato: FIEBDC-3/2012
- Programa: Construnario Versión 3.51
- Fecha de los precios: 06/06/2024
- Divisa: EUR

**BJC5TG2098** u Placa soporte para dos conectores informáticos beige, referencia 5TG2098 de BJC
Precio: 4.50
Sin garras. Conectores: – BTR: E-DAT módulo Nº. 130910-I – Daetwyler: Unilan MS 1/8 Cat. 6 (equivalente a jack BTR) Código EAN: 4001869385655 Código ETIM 8.0: EC000011
