# Tapas para adaptadores RJ modulares, referencia 5TG2124 de BJC. Aluminio

- Propiedad del archivo: CONSTRUNARIO
- Formato: FIEBDC-3/2012
- Programa: Construnario Versión 3.51
- Fecha de los precios: 06/06/2024
- Divisa: EUR

**BJC5TG2124** u Tapas para adaptadores RJ modulares, referencia 5TG2124 de BJC. Aluminio
Precio: 16.37
Tapas para adaptadores RJ modulares Código EAN: 4001869419503 Código ETIM 8.0: EC000011
