# Tapas para adaptadores RJ modulares, referencia 5TG2125 de BJC. Carbono

- Propiedad del archivo: CONSTRUNARIO
- Formato: FIEBDC-3/2012
- Programa: Construnario Versión 3.51
- Fecha de los precios: 06/06/2024
- Divisa: EUR

**BJC5TG2125** u Tapas para adaptadores RJ modulares, referencia 5TG2125 de BJC. Carbono
Precio: 16.37
Para adaptadores RJ modulares Código EAN: 4001869419510 Código ETIM 8.0: EC000011
