# Toma telefónica sencilla RJ12 clase 3, 8 vías, 8 contactos, referencia 5TG2417 de BJC

- Propiedad del archivo: CONSTRUNARIO
- Formato: FIEBDC-3/2012
- Programa: Construnario Versión 3.51
- Fecha de los precios: 06/06/2024
- Divisa: EUR

**BJC5TG2417** u Toma telefónica sencilla RJ12 clase 3, 8 vías, 8 contactos, referencia 5TG2417 de BJC
Precio: 10.19
Marca Rutenbeck. Toma con inclinación 45º. Conexión por tornillo Sin blindaje Soporta RDSI Código EAN: 4001869301563
