# Kit de juntas IP44, referencia 5TG4318 de BJC

- Propiedad del archivo: CONSTRUNARIO
- Formato: FIEBDC-3/2012
- Programa: Construnario Versión 3.51
- Fecha de los precios: 06/06/2024
- Divisa: EUR

**BJC5TG4318** u Kit de juntas IP44, referencia 5TG4318 de BJC
Precio: 4.87
Para bases de enchufe SCHUKO con tapa abatible miro y Style Código EAN: 4001869220444 Código ETIM 8.0: EC002649
