# Junta para mecanismos de interrupicón, referencia 5TG4324 de BJC

- Propiedad del archivo: CONSTRUNARIO
- Formato: FIEBDC-3/2012
- Programa: Construnario Versión 3.51
- Fecha de los precios: 06/06/2024
- Divisa: EUR

**BJC5TG4324** u Junta para mecanismos de interrupicón, referencia 5TG4324 de BJC
Precio: 12.24
Solo aplicable en conjunto con los mecanismo y teclas de esta página. Código EAN: 4001869267708 Código ETIM 8.0: EC002649
