# Tarjetero hotel con portaetiquetas iluminado carbono metalizado

- Propiedad del archivo: CONSTRUNARIO
- Formato: FIEBDC-3/2012
- Programa: Construnario Versión 3.51
- Fecha de los precios: 06/06/2024
- Divisa: EUR

**BJC5TG4822** u Tarjetero hotel con portaetiquetas iluminado carbono metalizado.
Precio: 56.58
Interruptor - Conmutador para tarjeta de hotel, con iluminación carbono Metalizado SIEMENS, con referencia 5TG4822 de la familia I-Sys Color Código EAN: 4001869270647 Código ETIM 8.0: EC001590
