# Tecla símbolo luz, referencia 5TG62010CM20 de la serie/Miro de BJC. Carbono metalizado

- Propiedad del archivo: CONSTRUNARIO
- Formato: FIEBDC-3/2012
- Programa: Construnario Versión 3.51
- Fecha de los precios: 06/06/2024
- Divisa: EUR

**BJC5TG62010CM20** u Tecla símbolo luz, referencia 5TG62010CM20 de la serie/Miro de BJC. Carbono metalizado
Precio: 5.79
Tecla símbolo luz Código EAN: 4001869583877 Código ETIM 8.0: EC000011
