# Tecla simple, referencia 5TG62010WH21 de la serie/Miro de BJC. Blanco polar. Símbolo bombilla

- Propiedad del archivo: CONSTRUNARIO
- Formato: FIEBDC-3/2012
- Programa: Construnario Versión 3.51
- Fecha de los precios: 06/06/2024
- Divisa: EUR

**BJC5TG62010WH21** u Tecla simple, referencia 5TG62010WH21 de la serie/Miro de BJC. Blanco polar. Símbolo bombilla
Precio: 3.74
Tecla simple símbolo bombilla Código EAN: 8421870935742 Código ETIM 8.0: EC000011
