# Tecla símbolo I/O instabus EIB, referencia 5TG6222 de la serie Miro de BJC. Carbono metalizado

- Propiedad del archivo: CONSTRUNARIO
- Formato: FIEBDC-3/2012
- Programa: Construnario Versión 3.51
- Fecha de los precios: 06/06/2024
- Divisa: EUR

**BJC5TG6222** u Tecla símbolo I/O instabus EIB, referencia 5TG6222 de la serie Miro de BJC. Carbono metalizado
Precio: 5.97
Tecla símbolo I/O Código EAN: 4001869233567 Código ETIM 8.0: EC000011
