# Tecla símbolo luz/visor instalación EIB, referencia 5TG6246 de BJC. Aluminio metalizado

- Propiedad del archivo: CONSTRUNARIO
- Formato: FIEBDC-3/2012
- Programa: Construnario Versión 3.51
- Fecha de los precios: 06/06/2024
- Divisa: EUR

**BJC5TG6246** u Tecla símbolo luz/visor instalación EIB, referencia 5TG6246 de BJC. Aluminio metalizado
Precio: 6.32
Tecla símbolo luz/visor Código EAN: 4001869233819 Código ETIM 8.0: EC000011
