# Tecla símbolo campana instabus EIB, referencia 5TG62427 de la serie Miro de BJC. Aluminio metalizado

- Propiedad del archivo: CONSTRUNARIO
- Formato: FIEBDC-3/2012
- Programa: Construnario Versión 3.51
- Fecha de los precios: 06/06/2024
- Divisa: EUR

**BJC5TG6247** u Tecla símbolo campana instabus EIB, referencia 5TG62427 de la serie Miro de BJC. Aluminio metalizado
Precio: 5.79
Tecla símbolo campana Código EAN: 4001869233826 Código ETIM 8.0: EC000011
