# Tecla ancha, referencia 5TG71410AC00 de la serie/Miro de BJC.Antracita cosso

- Propiedad del archivo: CONSTRUNARIO
- Formato: FIEBDC-3/2012
- Programa: Construnario Versión 3.51
- Fecha de los precios: 06/06/2024
- Divisa: EUR

**BJC5TG71410AC00** u Tecla ancha, referencia 5TG71410AC00 de la serie/Miro de BJC.Antracita cosso
Precio: 6.20
Tecla ancha Código EAN: 8421870937524 Código ETIM 8.0: EC000011
