# Tecla simple, símbolo bombilla, referencia 5TG71410AC21 de la serie Style de BJC. Antracita cosso

- Propiedad del archivo: CONSTRUNARIO
- Formato: FIEBDC-3/2012
- Programa: Construnario Versión 3.51
- Fecha de los precios: 06/06/2024
- Divisa: EUR

**BJC5TG71410AC21** u Tecla simple, símbolo bombilla, referencia 5TG71410AC21 de la serie Style de BJC. Antracita cosso
Precio: 7.19
Tecla simple, símbolo bombilla Código EAN: 8421870937555 Código ETIM 8.0: EC000011
