# Tecla simple símbolo I/O, referencia 5TG71410CH40 de la serie/Style de BJC. Chocolate

- Propiedad del archivo: CONSTRUNARIO
- Formato: FIEBDC-3/2012
- Programa: Construnario Versión 3.51
- Fecha de los precios: 06/06/2024
- Divisa: EUR

**BJC5TG71410CH40** u Tecla simple símbolo I/O, referencia 5TG71410CH40 de la serie/Style de BJC. Chocolate
Precio: 6.58
Tecla simple símbolo I/O Código EAN: 8421870937623 Código ETIM 8.0: EC000011
