# Tecla doble persiana, referencia 5TG71430AC00 de la serie/Style de BJC. Antracita cosso

- Propiedad del archivo: CONSTRUNARIO
- Formato: FIEBDC-3/2012
- Programa: Construnario Versión 3.51
- Fecha de los precios: 06/06/2024
- Divisa: EUR

**BJC5TG71430AC00** u Tecla doble persiana, referencia 5TG71430AC00 de la serie/Style de BJC. Antracita cosso
Precio: 9.14
Tecla doble persiana Código EAN: 8421870933168 Código ETIM 8.0: EC000011
