# Tecla símbolo campana, referencia 5TG71441 de la serie/Style de BJC. Platino metalizado

- Propiedad del archivo: CONSTRUNARIO
- Formato: FIEBDC-3/2012
- Programa: Construnario Versión 3.51
- Fecha de los precios: 06/06/2024
- Divisa: EUR

**BJC5TG71441** u Tecla símbolo campana, referencia 5TG71441 de la serie/Style de BJC. Platino metalizado
Precio: 6.38
Tecla símbolo campana Código EAN: 4001869382821 Código ETIM 8.0: EC000011
