# Tecla Schuko,referencia 5UH12732AC01 de la serie Style de BJC. Protección etiqueta. Antracita cosso

- Propiedad del archivo: CONSTRUNARIO
- Formato: FIEBDC-3/2012
- Programa: Construnario Versión 3.51
- Fecha de los precios: 06/06/2024
- Divisa: EUR

**BJC5UH12732AC01** u Tecla Schuko,referencia 5UH12732AC01 de la serie Style de BJC. Protección etiqueta. Antracita cosso
Precio: 21.19
Tecla Schuko Código EAN: 4001869553887 Código ETIM 8.0: EC000011
