# Tecla Schuko,referencia 5UH12732CH11 de la serie Style de BJC. Protección etiqueta. Chocolate. Con indicador de servicio

- Propiedad del archivo: CONSTRUNARIO
- Formato: FIEBDC-3/2012
- Programa: Construnario Versión 3.51
- Fecha de los precios: 06/06/2024
- Divisa: EUR

**BJC5UH12732CH11** u Tecla Schuko,referencia 5UH12732CH11 de la serie Style de BJC. Protección etiqueta. Chocolate. Con indicador de servicio
Precio: 69.07
Tecla Schuko Código EAN: 4001869553948 Código ETIM 8.0: EC000011
