# Tapa Schuko, referencia 5UH12732PM01 de la serie Style de BJC. Protección etiqueta. Platino

- Propiedad del archivo: CONSTRUNARIO
- Formato: FIEBDC-3/2012
- Programa: Construnario Versión 3.51
- Fecha de los precios: 06/06/2024
- Divisa: EUR

**BJC5UH12732PM01** u Tapa Schuko, referencia 5UH12732PM01 de la serie Style de BJC. Protección etiqueta. Platino
Precio: 21.19
Tapa Schuko Código EAN: 4001869553870 Código ETIM 8.0: EC000011
