# Tapa Schuko, referencia 5UH12732RD01 de la serie Style de BJC. Protección etiqueta. Rojo

- Propiedad del archivo: CONSTRUNARIO
- Formato: FIEBDC-3/2012
- Programa: Construnario Versión 3.51
- Fecha de los precios: 06/06/2024
- Divisa: EUR

**BJC5UH12732RD01** u Tapa Schuko, referencia 5UH12732RD01 de la serie Style de BJC. Protección etiqueta. Rojo
Precio: 23.14
Tapa Schuko Código EAN: 4001869553900 Código ETIM 8.0: EC000011
