# Tapa Schuko cerrado, referencia 5UH12732WH21 de la serie Style de BJC. Blanco polar

- Propiedad del archivo: CONSTRUNARIO
- Formato: FIEBDC-3/2012
- Programa: Construnario Versión 3.51
- Fecha de los precios: 06/06/2024
- Divisa: EUR

**BJC5UH12732WH21** u Tapa Schuko cerrado, referencia 5UH12732WH21 de la serie Style de BJC. Blanco polar
Precio: 241.40
Tapa Schuko Código EAN: 4001869553955 Código ETIM 8.0: EC000011
