# Tapa abatible Schuko, referencia 5UH12884CH01 de la serie Style de BJC. Protección etiqueta. Chocolate

- Propiedad del archivo: CONSTRUNARIO
- Formato: FIEBDC-3/2012
- Programa: Construnario Versión 3.51
- Fecha de los precios: 06/06/2024
- Divisa: EUR

**BJC5UH12884CH01** u Tapa abatible Schuko, referencia 5UH12884CH01 de la serie Style de BJC. Protección etiqueta. Chocolate
Precio: 26.30
Tapa abatible Código EAN: 4001869554068 Código ETIM 8.0: EC000011
