# Tapa abatible Schuko, referencia 5UH12884PM11 de la serie Style de BJC. Protección etiqueta. Indicador de servicio. Platino

- Propiedad del archivo: CONSTRUNARIO
- Formato: FIEBDC-3/2012
- Programa: Construnario Versión 3.51
- Fecha de los precios: 06/06/2024
- Divisa: EUR

**BJC5UH12884PM11** u Tapa abatible Schuko, referencia 5UH12884PM11 de la serie Style de BJC. Protección etiqueta. Indicador de servicio. Platino
Precio: 77.05
Tapa abatible Código EAN: 4001869554082 Código ETIM 8.0: EC000011
