# Repuesto protector de sobretensión, referencia 5UH1300 de BJC

- Propiedad del archivo: CONSTRUNARIO
- Formato: FIEBDC-3/2012
- Programa: Construnario Versión 3.51
- Fecha de los precios: 06/06/2024
- Divisa: EUR

**BJC5UH1300** u Repuesto protector de sobretensión, referencia 5UH1300 de BJC
Precio: 171.81
Para bases de enchufe con protección de sobretensión Código EAN: 4001869070339 Código ETIM 8.0: EC002649
