# Timbre antiparásito, referencia 614 de BJC

- Propiedad del archivo: CONSTRUNARIO
- Formato: FIEBDC-3/2012
- Programa: Construnario Versión 3.51
- Fecha de los precios: 02/03/2023
- Divisa: EUR

**BJC614** u Timbre antiparásito, referencia 614 de BJC
Precio: 35.33
Sólo alterna Ø 60 mm 230 V~ Uso intermitente Código EAN: 8421870107026 Código ETIM 8.0: EC000131
