# Reproductor Bluetooth para miro, referencia BTR55MK2NP de BJC. Negro

- Propiedad del archivo: CONSTRUNARIO
- Formato: FIEBDC-3/2012
- Programa: Construnario Versión 3.51
- Fecha de los precios: 06/06/2024
- Divisa: EUR

**BJCBTR55MK2NP** u Reproductor Bluetooth para miro, referencia BTR55MK2NP de BJC. Negro
Precio: 244.60
Reproductor Bluetooth Código EAN: 4043106037484
