# Reproductor Bluetooth para miro, referencia BTR55MK2WH de BJC. Blanco

- Propiedad del archivo: CONSTRUNARIO
- Formato: FIEBDC-3/2012
- Programa: Construnario Versión 3.51
- Fecha de los precios: 06/06/2024
- Divisa: EUR

**BJCBTR55MK2WH** u Reproductor Bluetooth para miro, referencia BTR55MK2WH de BJC. Blanco
Precio: 222.65
Reproductor Bluetooth Código EAN: 4043106035510
