# Clavija IP44 32A, referencia CT-71024-7 de BJC. 7 horas

- Propiedad del archivo: CONSTRUNARIO
- Formato: FIEBDC-3/2012
- Programa: Construnario Versión 3.51
- Fecha de los precios: 06/06/2024
- Divisa: EUR

**BJCCT_71024_7** u Clavija IP44 32A, referencia CT-71024-7 de BJC. 7 horas
Precio: 15.08
3P+T; 380÷415 V Código EAN: 8421870931904 Código ETIM 8.0: EC000140
