# Altavoz WDH para miro, referencia KEL55MK2NP de BJC. Negro

- Propiedad del archivo: CONSTRUNARIO
- Formato: FIEBDC-3/2012
- Programa: Construnario Versión 3.51
- Fecha de los precios: 06/06/2024
- Divisa: EUR

**BJCKEL55MK2NP** u Altavoz WDH para miro, referencia KEL55MK2NP de BJC. Negro
Precio: 45.33
Altavoz WDH para miro Código EAN: 4043106040019
