# Altavoz WDH para miro, referencia KEL55MK2NP de BJC. Blanco

- Propiedad del archivo: CONSTRUNARIO
- Formato: FIEBDC-3/2012
- Programa: Construnario Versión 3.51
- Fecha de los precios: 06/06/2024
- Divisa: EUR

**BJCKEL55MK2WH** u Altavoz WDH para miro, referencia KEL55MK2NP de BJC. Blanco
Precio: 41.28
Altavoz WDH para miro Código EAN: 4043106038412
