# Zumbador regulable bronce Niebla Cosso, serie Mega

- Propiedad del archivo: CONSTRUNARIO
- Formato: FIEBDC-3/2012
- Programa: Construnario Versión 3.51
- Fecha de los precios: 06/06/2024
- Divisa: EUR
- Código: fabrica-elec (14/11/2024)

**PBJC_11013223** u Zumbador regulable bronce Niebla Cosso, serie Mega
Zumbador regulable realizado con zumbador regulable bronce Niebla Cosso de la serie BJC Mega. - Formado por las refs. 18536-B, 22730-AC, 22001-BNC. - Tubo PVC corrugado de M 20/gp5. - Conductor rígido de 1,5 mm2 de Cu. - Aislamiento VV 750 V. - Incluyendo caja de registro, caja de mecanismo universal con tornillos, totalmente montado e instalado.

| Código | Ud | Descripción | Rendimiento | Precio | Importe |
|---|---|---|---|---|---|
| BJC18536_B | u | Zumbador 230V con regulación de tono BJC, con referencia 18536-B de la familia Iris Código EAN: 8421870632757 Código ETIM 8.0: EC000844 (material) | 1.000 | 24.8 | 24.80 |
| BJC22730_AC | u | Tapa piloto antracita Cosso BJC, con referencia 22730-AC de la familia Mega Código EAN: 8421870085188 Código ETIM 8.0: EC000011 (material) | 1.000 | 6.75 | 6.75 |
| BJC22001_BNC | u | Marco 1 elemento Zamak bronce Niebla Cosso BJC, con referencia 22001-BNC de la familia Mega Código EAN: 8421870080114 Código ETIM 8.0: EC000007 (material) | 1.000 | 15.84 | 15.84 |
| MTC_AIA010B | m | Tubo curvable de PVC, corrugado, negro, diámetro'=20 mm (material) | 0.000 | 0.15 | 0.00 |
| MTC_TTC020A | m | Conductor rígido unipolar de cobre, aislado, 750 V y 2,5 mm² de sección, para red equipotencial (material) | 0.000 | 0.12 | 0.00 |
| MTC_cme0527 | u | Caja mecanismo empotrar enlazable (material) | 1.000 | 0.61 | 0.61 |
| MTC_PMATAUX | % | Pequeño material (material) | 0.000 | 3 | 0.00 |
| MOC_002 | h | Oficial 1ª electricista (mano de obra) | 0.000 | 22 | 0.00 |
| MOC_100 | h | Ayudante electricista (mano de obra) | 0.000 | 20.3 | 0.00 |
|  |  | Costes directos |  |  | 48.00 |

## Recursos

**MTC_AIA010B** m Tubo curvable de PVC, corrugado, negro, diámetro'=20 mm
Tubo curvable de PVC, corrugado, de color negro, de 20 mm de diámetro nominal, para canalización empotrada en obra de fábrica (paredes y techos). Resistencia a la compresión 320 N, resistencia al impacto 1 julio, temperatura de trabajo -5°C hasta 60°C, con grado de protección IP 545 según UNE 20324, no propagador de la llama. Según UNE-EN 61386-1 y UNE-EN 61386-22.
