# Conector VGA dorado, serie Mega

- Propiedad del archivo: CONSTRUNARIO
- Formato: FIEBDC-3/2012
- Programa: Construnario Versión 3.51
- Fecha de los precios: 06/06/2024
- Divisa: EUR
- Código: fabrica-elec (14/11/2024)

**PBJC_11015237** u Conector VGA dorado, serie Mega
Punto conector VGA realizado con conector VGA dorado de la serie BJC Mega. - Formado por las refs. 18578-VGA, 22778-AC, 22001-DG. - Tubo PVC corrugado de M 20/gp5. - Incluyendo caja de registro, caja de mecanismo universal con tornillos, totalmente montado e instalado.

| Código | Ud | Descripción | Rendimiento | Precio | Importe |
|---|---|---|---|---|---|
| BJC18578_VGA | u | Conector VGA blanco BJC, con referencia 18578-VGA de la familia Iris Longitud máxima del cable 30 m (en función del tipo de cable) Emborme por tornillos Envase 1 Código EAN: 8421870676546 Código ETIM 8.0: EC002906 (material) | 1.000 | 76.37 | 76.37 |
| BJC22778_AC | u | Tapa VGA/HDMI/USB aluminio Fusión Cosso BJC, con referencia 22778-AC de la familia Mega Código EAN: 8421870676706 Código ETIM 8.0: EC000011 (material) | 1.000 | 7.3 | 7.30 |
| BJC22001_DG | u | Marco 1 elemento Zamak dorado BJC, con referencia 22001-DG de la familia Mega Código EAN: 8421870080190 Código ETIM 8.0: EC000007 (material) | 1.000 | 20.13 | 20.13 |
| MTC_AIA010B | m | Tubo curvable de PVC, corrugado, negro, diámetro'=20 mm (material) | 0.000 | 0.15 | 0.00 |
| BJC2373_I | u | Caja universal cuadrada, referencia 2373-I de BJC. 60 mm (material) | 1.000 | 0.32 | 0.32 |
| MTC_PMATAUX | % | Pequeño material (material) | 0.000 | 3 | 0.00 |
| MOC_002 | h | Oficial 1ª electricista (mano de obra) | 0.000 | 22 | 0.00 |
| MOC_100 | h | Ayudante electricista (mano de obra) | 0.000 | 20.3 | 0.00 |
|  |  | Costes directos |  |  | 104.12 |

## Recursos

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
