# Conmutador + Pulsador con visor dorado odisea, serie Iris

- Propiedad del archivo: CONSTRUNARIO
- Formato: FIEBDC-3/2012
- Programa: Construnario Versión 3.51
- Fecha de los precios: 06/06/2024
- Divisa: EUR
- Código: fabrica-elec (14/11/2024)

**PBJC_11022305P** u Conmutador + Pulsador con visor dorado odisea, serie Iris
Punto conmutador + pulsador realizado con elemento conmutador + pulsador con visor, dorado odisea de la serie BJC Iris. - Formado por las refs. 18515, 18715-ODL, 18039-2AZ y 18001-OD - Tubo PVC corrugado de M 20/gp5. - Conductor rígido de 1,5 mm2 de Cu. - Aislamiento VV 750 V. - Incluyendo caja de registro, caja de mecanismo de modulo estrecho con tornillos, totalmente montado e instalado.

| Código | Ud | Descripción | Rendimiento | Precio | Importe |
|---|---|---|---|---|---|
| BJC18515 | u | Conmutador y pulsador, referencia 18515 de las series Iris y Mega de BJC. 16 A + 10 A 250 V~ Código EAN: 8421870050100 Código ETIM 8.0: EC001590 (material) | 1.000 | 13.4 | 13.40 |
| BJC18715_OD | u | Juego de teclas conmutador/pulsador, referencia 18715-OD de BJC. Dorado odisea (material) | 1.000 | 8.44 | 8.44 |
| BJC18001_OD | u | Marco 1 elemento dorado Odisea BJC, con referencia 18001-OD de la familia Iris Color Código EAN: 8421870058021 Código ETIM 8.0: EC000007 (material) | 1.000 | 8.96 | 8.96 |
| BJC18039_2AZ | u | Señalizador luminoso LED azul BJC, con referencia 18039-2AZ de la familia Iris Código EAN: 8421870661382 Código ETIM 8.0: EC000199 (material) | 1.000 | 9.8 | 9.80 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 40.92 |

## Recursos

**BJC18715_OD** u Juego de teclas conmutador/pulsador, referencia 18715-OD de BJC. Dorado odisea
16 A + 10 A 250 V~ Código EAN: 8421870054184 Código ETIM 8.0: EC000011

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
