# Pulsador con regulador universal RLC cobre Jaipur

- Propiedad del archivo: CONSTRUNARIO
- Formato: FIEBDC-3/2012
- Programa: Construnario Versión 3.51
- Fecha de los precios: 06/06/2024
- Divisa: EUR
- Código: fabrica-elec (14/11/2024)

**PBJC_11022430** u Pulsador con regulador universal RLC cobre Jaipur
Punto pulsador con regulador realizado con pulsador más regulador universal RLC cobre Jaipur de la serie BJC Iris. - Formado por las refs. 18516, 2385, 18705-CJ, 18001-CJ. - Tubo PVC corrugado de M 20/gp5. - Conductor rígido de 1,5 mm2 de Cu. - Aislamiento VV 750 V. - Incluyendo caja de registro, caja de mecanismo universal con tornillos, totalmente montado e instalado.

| Código | Ud | Descripción | Rendimiento | Precio | Importe |
|---|---|---|---|---|---|
| BJC18516 | u | Pulsador, referencia 18516 de BJC (material) | 1.000 | 6.65 | 6.65 |
| BJC2385 | u | Dimmer universal, referencia 2385 de BJC (material) | 1.000 | 56.86 | 56.86 |
| BJC18705_CJ | u | Tecla interruptor/conmut./cruzam. cobre Jaipur BJC, con referencia 18705-CJ de la familia Iris Color Código EAN: 8421870052937 Código ETIM 8.0: EC000011 (material) | 1.000 | 7.03 | 7.03 |
| BJC18001_CJ | u | Marco 1 elemento cobre Jaipur BJC, con referencia 18001-CJ de la familia Iris Color Código EAN: 8421870057956 Código ETIM 8.0: EC000007 (material) | 1.000 | 10.04 | 10.04 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 80.90 |

## Recursos

**BJC18516** u Pulsador, referencia 18516 de BJC
Pulsador BJC, con referencia 18516 de la familia Iris Código EAN: 8421870050117 Código ETIM 8.0: EC000029

**BJC2385** u Dimmer universal, referencia 2385 de BJC
Dimmer universal RLC BJC, con referencia 2385 Tensión de alimentación: 230V~ 50Hz. Consumo 3VA. Válido para: Incandes. y halógenas 230V: 15 - 400W. Halógenas con transformador inductivo: 20 - 250W. Halógenas con transf. electrónico: 15 - 400W. Envase 1 Código EAN: 8421870678502 Código ETIM 8.0: EC000025

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
