# Conector RCA vídeo aluminio Mercurio con antracita, serie Iris

- Propiedad del archivo: CONSTRUNARIO
- Formato: FIEBDC-3/2012
- Programa: Construnario Versión 3.51
- Fecha de los precios: 06/06/2024
- Divisa: EUR
- Código: fabrica-elec (14/11/2024)

**PBJC_11023236** u Conector RCA vídeo aluminio Mercurio con antracita, serie Iris
Punto conector vídeo RCA realizado con conector RCA vídeo aluminio Mercurio con antracita de la serie BJC Iris. - Formado por las refs. 18577, 18882-AT, 18001-MA. - Tubo PVC corrugado de M 20/gp5. - Incluyendo caja de registro, caja de mecanismo universal con tornillos, totalmente montado e instalado.

| Código | Ud | Descripción | Rendimiento | Precio | Importe |
|---|---|---|---|---|---|
| BJC18577 | u | Toma vídeo RCA BJC, con referencia 18577 de la familia Iris Emborne trasero rápido por perforación de aislante. Cable: máximo 3 pares de 0,3 mm2 Envase 1 Código EAN: 8421870046509 Código ETIM 8.0: EC002906 (material) | 1.000 | 32.65 | 32.65 |
| BJC18882_AT | u | Tapa de 1 toma RCA negro antracita BJC, con referencia 18882-AT de la familia Iris Color Código EAN: 8421870048220 (material) | 1.000 | 6.7 | 6.70 |
| BJC18001_MA | u | Marco 1 elemento aluminio Mercurio BJC, con referencia 18001-MA de la familia Iris Color Código EAN: 8421870057994 Código ETIM 8.0: EC000007 (material) | 1.000 | 8.96 | 8.96 |
| MTC_AIA010B | m | Tubo curvable de PVC, corrugado, negro, diámetro'=20 mm (material) | 0.000 | 0.15 | 0.00 |
| BJC2373_I | u | Caja universal cuadrada, referencia 2373-I de BJC. 60 mm (material) | 1.000 | 0.32 | 0.32 |
| MTC_PMATAUX | % | Pequeño material (material) | 0.000 | 3 | 0.00 |
| MOC_002 | h | Oficial 1ª electricista (mano de obra) | 0.000 | 22 | 0.00 |
| MOC_100 | h | Ayudante electricista (mano de obra) | 0.000 | 20.3 | 0.00 |
|  |  | Costes directos |  |  | 48.63 |

## Recursos

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
