# Piloto chocolate, serie Iris Plus

- Propiedad del archivo: CONSTRUNARIO
- Formato: FIEBDC-3/2012
- Programa: Construnario Versión 3.51
- Fecha de los precios: 06/06/2024
- Divisa: EUR
- Código: fabrica-elec (14/11/2024)

**PBJC_11024424** u Piloto chocolate, serie Iris Plus
Piloto realizado con piloto chocolate de la serie BJC Iris Plus. - Formado por las refs. 18530, 18730-CH, 18011-CH, 18630-R. - Tubo PVC corrugado de M 20/gp5. - Conductor rígido de 1,5 mm2 de Cu. - Aislamiento VV 750 V. - Incluyendo caja de registro, caja de mecanismo universal con tornillos, totalmente montado e instalado.

| Código | Ud | Descripción | Rendimiento | Precio | Importe |
|---|---|---|---|---|---|
| BJC18530 | u | Piloto, referencia 18530 de BJC (material) | 1.000 | 18.05 | 18.05 |
| BJC18730_CH | u | Tapa para piloto, referencia 18730-CH de las series Iris y Mega de BJC. Chocolate Código EAN: 8421870688921 Código ETIM 8.0: EC000011 (material) | 1.000 | 7.37 | 7.37 |
| BJC18001_CH | u | Marco 1 elemento Chocolate BJC, con referencia 18001-CH de la familia Iris Color Código EAN: 8421870667186 Código ETIM 8.0: EC000007 (material) | 1.000 | 9.42 | 9.42 |
| BJC18630_R | u | Difusor piloto rojo BJC, con referencia 18630-R de la familia Iris Código EAN: 8421870059554 Código ETIM 8.0: EC000060 (material) | 1.000 | 5.96 | 5.96 |
| MTC_AIA010B | m | Tubo curvable de PVC, corrugado, negro, diámetro'=20 mm (material) | 0.000 | 0.15 | 0.00 |
| MTC_TTC020A | m | Conductor rígido unipolar de cobre, aislado, 750 V y 2,5 mm² de sección, para red equipotencial (material) | 0.000 | 0.12 | 0.00 |
| MTC_cme0527 |  | Caja mecanismo empotrar enlazable (material) | 1.000 | 0 | 0.00 |
| MTC_PMATAUX | % | Pequeño material (material) | 0.000 | 3 | 0.00 |
| MOC_002 | h | Oficial 1ª electricista (mano de obra) | 0.000 | 22 | 0.00 |
| MOC_100 | h | Ayudante electricista (mano de obra) | 0.000 | 20.3 | 0.00 |
|  |  | Costes directos |  |  | 40.80 |

## Recursos

**BJC18530** u Piloto, referencia 18530 de BJC
Piloto BJC, con referencia 18530 de la familia Iris Código EAN: 8421870050155 Código ETIM 8.0: EC000064

**MTC_AIA010B** m Tubo curvable de PVC, corrugado, negro, diámetro'=20 mm
Tubo curvable de PVC, corrugado, de color negro, de 20 mm de diámetro nominal, para canalización empotrada en obra de fábrica (paredes y techos). Resistencia a la compresión 320 N, resistencia al impacto 1 julio, temperatura de trabajo -5°C hasta 60°C, con grado de protección IP 545 según UNE 20324, no propagador de la llama. Según UNE-EN 61386-1 y UNE-EN 61386-22.
