# Toma teléfono RJ11 6 vías blanco, serie Coral

- Propiedad del archivo: CONSTRUNARIO
- Formato: FIEBDC-3/2012
- Programa: Construnario Versión 3.51
- Fecha de los precios: 06/06/2024
- Divisa: EUR
- Código: fabrica-elec (14/11/2024)

**PBJC_11041122** u Toma teléfono RJ11 6 vías blanco, serie Coral
Toma para teléfono RJ11 realizada con toma teléfono RJ11 6 vías blanco de la serie BJC Coral. - Formada por las refs. 19582, 21782, 21211. - Tubo PVC corrugado de M 20/gp5. - Guía de alambre galvanizado - Para instalación de línea telefónica. - Incluyendo caja de registro, caja de mecanismo universal con tornillos, totalmente montado e instalado.

| Código | Ud | Descripción | Rendimiento | Precio | Importe |
|---|---|---|---|---|---|
| BJC19582 | u | Toma teléfono RJ11 6 vías BJC, con referencia 19582 de la familia Iris Código EAN: 8421870059820 Código ETIM 8.0: EC002606 (material) | 1.000 | 11.46 | 11.46 |
| BJC21782 | u | Tapa 1 toma teléfono RJ11/ RCA blanco BJC, con referencia 21782 de la familia Coral Código EAN: 8421870123200 Código ETIM 8.0: EC000011 (material) | 1.000 | 2.83 | 2.83 |
| BJC21211 | u | Marco 1 elemento blanco BJC, con referencia 21211 de la familia Coral Código EAN: 8421870651444 Código ETIM 8.0: EC000007 (material) | 1.000 | 2.45 | 2.45 |
| MTC_AIA010B | m | Tubo curvable de PVC, corrugado, negro, diámetro'=20 mm (material) | 0.000 | 0.15 | 0.00 |
| MTC_cme0527 | u | Caja mecanismo empotrar enlazable (material) | 1.000 | 0.61 | 0.61 |
| MTC_PMATAUX | % | Pequeño material (material) | 0.000 | 3 | 0.00 |
| MOC_002 | h | Oficial 1ª electricista (mano de obra) | 0.000 | 22 | 0.00 |
| MOC_100 | h | Ayudante electricista (mano de obra) | 0.000 | 20.3 | 0.00 |
|  |  | Costes directos |  |  | 17.35 |

## Recursos

**MTC_AIA010B** m Tubo curvable de PVC, corrugado, negro, diámetro'=20 mm
Tubo curvable de PVC, corrugado, de color negro, de 20 mm de diámetro nominal, para canalización empotrada en obra de fábrica (paredes y techos). Resistencia a la compresión 320 N, resistencia al impacto 1 julio, temperatura de trabajo -5°C hasta 60°C, con grado de protección IP 545 según UNE 20324, no propagador de la llama. Según UNE-EN 61386-1 y UNE-EN 61386-22.
