# Pulsador con regulador universal RLC blanco

- Propiedad del archivo: CONSTRUNARIO
- Formato: FIEBDC-3/2012
- Programa: Construnario Versión 3.51
- Fecha de los precios: 06/06/2024
- Divisa: EUR
- Código: fabrica-elec (14/11/2024)

**PBJC_11041132** u Pulsador con regulador universal RLC blanco
Punto pulsador con regulador realizado con pulsador más regulador universal RLC blanco de la serie BJC Coral. - Formado por las refs. 16516, 2385, 16-BAST, 21705, 21211. - Tubo PVC corrugado de M 20/gp5. - Conductor rígido de 1,5 mm2 de Cu. - Aislamiento VV 750 V. - Incluyendo caja de registro, caja de mecanismo universal con tornillos, totalmente montado e instalado.

| Código | Ud | Descripción | Rendimiento | Precio | Importe |
|---|---|---|---|---|---|
| BJC16516 | u | Pulsador 10 A 250 V~, referencia 16516 de la gama Sol de BJC (material) | 1.000 | 4.91 | 4.91 |
| BJC2385 | u | Dimmer universal, referencia 2385 de BJC (material) | 1.000 | 56.86 | 56.86 |
| BJC16_BAST | u | Bastidor metálico para mecanismos BJC, con referencia 16-BAST de la familia Mecanismos Sol Código EAN: 8421870025832 Código ETIM 8.0: EC000013 (material) | 1.000 | 0.94 | 0.94 |
| BJC21705 | u | Tecla interrup./conmut./cruzam. blanco BJC, con referencia 21705 de la familia Coral Código EAN: 8421870121640 Código ETIM 8.0: EC000011 (material) | 1.000 | 1.3 | 1.30 |
| BJC21211 | u | Marco 1 elemento blanco BJC, con referencia 21211 de la familia Coral Código EAN: 8421870651444 Código ETIM 8.0: EC000007 (material) | 1.000 | 2.45 | 2.45 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 66.78 |

## Recursos

**BJC16516** u Pulsador 10 A 250 V~, referencia 16516 de la gama Sol de BJC
Pulsador BJC, con referencia 16516 de la familia Mecanismos Sol Código EAN: 8421870020301 Código ETIM 8.0: EC000029

**BJC2385** u Dimmer universal, referencia 2385 de BJC
Dimmer universal RLC BJC, con referencia 2385 Tensión de alimentación: 230V~ 50Hz. Consumo 3VA. Válido para: Incandes. y halógenas 230V: 15 - 400W. Halógenas con transformador inductivo: 20 - 250W. Halógenas con transf. electrónico: 15 - 400W. Envase 1 Código EAN: 8421870678502 Código ETIM 8.0: EC000025

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
