# Toma RJ45 8 vías cat. 6 dorado Perlado, serie Coral

- Propiedad del archivo: CONSTRUNARIO
- Formato: FIEBDC-3/2012
- Programa: Construnario Versión 3.51
- Fecha de los precios: 06/06/2024
- Divisa: EUR
- Código: fabrica-elec (14/11/2024)

**PBJC_11042123** u Toma RJ45 8 vías cat. 6 dorado Perlado, serie Coral
Toma RJ45 de voz / datos con 8 vías realizada con toma RJ45 8 vías cat. 6 dorado Perlado de la serie BJC Coral. - Formada por las refs. 18586, 21795-DP, 21011-DP, 21600-OR. - Tubo PVC corrugado de M 20/gp5. - Incluyendo caja de registro, caja de mecanismo universal con tornillos, totalmente montado e instalado.

| Código | Ud | Descripción | Rendimiento | Precio | Importe |
|---|---|---|---|---|---|
| BJC18586 | u | Toma RJ45 8 vías cat. 6 BJC, con referencia 18586 de la familia Iris Código EAN: 8421870663768 Código ETIM 8.0: EC002906 (material) | 1.000 | 17.89 | 17.89 |
| BJC21795_DP | u | Tapa toma teléfono RJ11 y RJ45 dorado Perlado BJC, con referencia 21795-DP de la familia Coral Color Código EAN: 8421870123286 Código ETIM 8.0: EC000011 (material) | 1.000 | 4.82 | 4.82 |
| BJC21011_DP | u | Marco 1 elemento dorado Perlado BJC, con referencia 21011-DP de la familia Coral Color Código EAN: 8421870651406 Código ETIM 8.0: EC000007 (material) | 1.000 | 5.52 | 5.52 |
| BJC21600_OR | u | Embellecedor intermedio, referencia 21600-OR de BJC. Oro brillo (material) | 1.000 | 3.87 | 3.87 |
| MTC_AIA010B | m | Tubo curvable de PVC, corrugado, negro, diámetro'=20 mm (material) | 0.000 | 0.15 | 0.00 |
| MTC_cme0527 | u | Caja mecanismo empotrar enlazable (material) | 1.000 | 0.61 | 0.61 |
| MTC_PMATAUX | % | Pequeño material (material) | 0.000 | 3 | 0.00 |
| MOC_002 | h | Oficial 1ª electricista (mano de obra) | 0.000 | 22 | 0.00 |
| MOC_100 | h | Ayudante electricista (mano de obra) | 0.000 | 20.3 | 0.00 |
|  |  | Costes directos |  |  | 32.71 |

## Recursos

**BJC21600_OR** u Embellecedor intermedio, referencia 21600-OR de BJC. Oro brillo
Recubrimiento metálico Código EAN: 8421870121299 Código ETIM 8.0: EC000193

**MTC_AIA010B** m Tubo curvable de PVC, corrugado, negro, diámetro'=20 mm
Tubo curvable de PVC, corrugado, de color negro, de 20 mm de diámetro nominal, para canalización empotrada en obra de fábrica (paredes y techos). Resistencia a la compresión 320 N, resistencia al impacto 1 julio, temperatura de trabajo -5°C hasta 60°C, con grado de protección IP 545 según UNE 20324, no propagador de la llama. Según UNE-EN 61386-1 y UNE-EN 61386-22.
