# Toma teléfono RJ11 6 vías plata Luna, serie Coral

- Propiedad del archivo: CONSTRUNARIO
- Formato: FIEBDC-3/2012
- Programa: Construnario Versión 3.51
- Fecha de los precios: 06/06/2024
- Divisa: EUR
- Código: fabrica-elec (14/11/2024)

**PBJC_11042222** u Toma teléfono RJ11 6 vías plata Luna, serie Coral
Toma para teléfono RJ11 realizada con toma teléfono RJ11 6 vías plata Luna de la serie BJC Coral. - Formada por las refs. 19582, 21782-PL, 21011-PL, 21600-NIM. - Tubo PVC corrugado de M 20/gp5. - Guía de alambre galvanizado - Para instalación de línea telefónica. - Incluyendo caja de registro, caja de mecanismo universal con tornillos, totalmente montado e instalado.

| Código | Ud | Descripción | Rendimiento | Precio | Importe |
|---|---|---|---|---|---|
| BJC19582 | u | Toma teléfono RJ11 6 vías BJC, con referencia 19582 de la familia Iris Código EAN: 8421870059820 Código ETIM 8.0: EC002606 (material) | 1.000 | 11.46 | 11.46 |
| BJC21782_PL | u | Tapa 1 toma teléfono RJ11/ RCA plata Luna BJC, con referencia 21782-PL de la familia Coral Color Código EAN: 8421870123255 Código ETIM 8.0: EC000011 (material) | 1.000 | 4.82 | 4.82 |
| BJC21011_PL | u | Marco 1 elemento plata Luna BJC, con referencia 21011-PL de la familia Coral Color Código EAN: 8421870651437 Código ETIM 8.0: EC000007 (material) | 1.000 | 5.52 | 5.52 |
| BJC21600_NIM | u | Embellecedor intermedio níquel mate BJC, con referencia 21600-NIM de la familia Coral Código EAN: 8421870121282 Código ETIM 8.0: EC000193 (material) | 1.000 | 3.74 | 3.74 |
| MTC_AIA010B | m | Tubo curvable de PVC, corrugado, negro, diámetro'=20 mm (material) | 0.000 | 0.15 | 0.00 |
| MTC_cme0527 | u | Caja mecanismo empotrar enlazable (material) | 1.000 | 0.61 | 0.61 |
| MTC_PMATAUX | % | Pequeño material (material) | 0.000 | 3 | 0.00 |
| MOC_002 | h | Oficial 1ª electricista (mano de obra) | 0.000 | 22 | 0.00 |
| MOC_100 | h | Ayudante electricista (mano de obra) | 0.000 | 20.3 | 0.00 |
|  |  | Costes directos |  |  | 26.15 |

## Recursos

**MTC_AIA010B** m Tubo curvable de PVC, corrugado, negro, diámetro'=20 mm
Tubo curvable de PVC, corrugado, de color negro, de 20 mm de diámetro nominal, para canalización empotrada en obra de fábrica (paredes y techos). Resistencia a la compresión 320 N, resistencia al impacto 1 julio, temperatura de trabajo -5°C hasta 60°C, con grado de protección IP 545 según UNE 20324, no propagador de la llama. Según UNE-EN 61386-1 y UNE-EN 61386-22.
