# Piloto gris Sombra, serie Coral

- Propiedad del archivo: CONSTRUNARIO
- Formato: FIEBDC-3/2012
- Programa: Construnario Versión 3.51
- Fecha de los precios: 06/06/2024
- Divisa: EUR
- Código: fabrica-elec (14/11/2024)

**PBJC_11042326** u Piloto gris Sombra, serie Coral
Piloto realizado con piloto gris Sombra de la serie BJC Coral. - Formado por las refs. 18530, 21730-GS, 21011-GS, 21600-NI, 21630-C. - Tubo PVC corrugado de M 20/gp5. - Conductor rígido de 1,5 mm2 de Cu. - Aislamiento VV 750 V. - Incluyendo caja de registro, caja de mecanismo universal con tornillos, totalmente montado e instalado.

| Código | Ud | Descripción | Rendimiento | Precio | Importe |
|---|---|---|---|---|---|
| BJC18530 | u | Piloto, referencia 18530 de BJC (material) | 1.000 | 18.05 | 18.05 |
| BJC21011_GS | u | Marco 1 elemento gris Sombra BJC, con referencia 21011-GS de la familia Coral Color Código EAN: 8421870651420 Código ETIM 8.0: EC000007 (material) | 1.000 | 5.52 | 5.52 |
| BJC21730_GS | u | Tapa piloto gris Sombra BJC, con referencia 21730-GS de la familia Coral Color Código EAN: 8421870121558 (material) | 1.000 | 5.74 | 5.74 |
| BJC21600_NI | u | Embellecedor intermedio níquel brillo BJC, con referencia 21600-NI de la familia Coral Código EAN: 8421870121275 Código ETIM 8.0: EC000193 (material) | 1.000 | 3.74 | 3.74 |
| BJC21630_C | u | Difusor piloto cristal BJC, con referencia 21630-C de la familia Coral Código EAN: 8421870121329 (material) | 1.000 | 4.79 | 4.79 |
| MTC_AIA010B | m | Tubo curvable de PVC, corrugado, negro, diámetro'=20 mm (material) | 0.000 | 0.15 | 0.00 |
| MTC_TTC020A | m | Conductor rígido unipolar de cobre, aislado, 750 V y 2,5 mm² de sección, para red equipotencial (material) | 0.000 | 0.12 | 0.00 |
| MTC_cme0527 | u | Caja mecanismo empotrar enlazable (material) | 1.000 | 0.61 | 0.61 |
| MTC_PMATAUX | % | Pequeño material (material) | 0.000 | 3 | 0.00 |
| MOC_002 | h | Oficial 1ª electricista (mano de obra) | 0.000 | 22 | 0.00 |
| MOC_100 | h | Ayudante electricista (mano de obra) | 0.000 | 20.3 | 0.00 |
|  |  | Costes directos |  |  | 38.45 |

## Recursos

**BJC18530** u Piloto, referencia 18530 de BJC
Piloto BJC, con referencia 18530 de la familia Iris Código EAN: 8421870050155 Código ETIM 8.0: EC000064

**MTC_AIA010B** m Tubo curvable de PVC, corrugado, negro, diámetro'=20 mm
Tubo curvable de PVC, corrugado, de color negro, de 20 mm de diámetro nominal, para canalización empotrada en obra de fábrica (paredes y techos). Resistencia a la compresión 320 N, resistencia al impacto 1 julio, temperatura de trabajo -5°C hasta 60°C, con grado de protección IP 545 según UNE 20324, no propagador de la llama. Según UNE-EN 61386-1 y UNE-EN 61386-22.
