# Interruptor para tarjeta temporizado gris Lava, serie Coral

- Propiedad del archivo: CONSTRUNARIO
- Formato: FIEBDC-3/2012
- Programa: Construnario Versión 3.51
- Fecha de los precios: 06/06/2024
- Divisa: EUR
- Código: fabrica-elec (14/11/2024)

**PBJC_11042424** u Interruptor para tarjeta temporizado gris Lava, serie Coral
Interruptor para tarjeta temporizado realizado con interruptor para tarjeta temporizado gris Lava de la serie BJC Coral. - Formado por las refs. 18668, 21868-GL, 21200-GL, 21600-NG. - Tubo PVC corrugado de M 20/gp5. - Conductor rígido de 1,5 mm2 de Cu. - Aislamiento VV 750 V. - Incluyendo caja de registro, caja de mecanismo de modulo estrecho con tornillos, totalmente montado e instalado.

| Código | Ud | Descripción | Rendimiento | Precio | Importe |
|---|---|---|---|---|---|
| BJC18668 | u | Interruptor para tarjeta temporizado BJC, con referencia 18668 de la familia Iris Código EAN: 8421870059950 Código ETIM 8.0: EC001590 (material) | 1.000 | 82.04 | 82.04 |
| BJC21868_GL | u | Tapa tarjetero temporizado gris Lava BJC, con referencia 21868-GL de la familia Coral Color Código EAN: 8421870123477 Código ETIM 8.0: EC000011 (material) | 1.000 | 5.86 | 5.86 |
| BJC21200_GL | u | Marco 1 elemento para tarjetero gris Lava BJC, con referencia 21200-GL de la familia Coral Color Código EAN: 8421870120445 Código ETIM 8.0: EC000007 (material) | 1.000 | 8.95 | 8.95 |
| BJC21600_NG | u | Embellecedor intermedio negro Mágico BJC, con referencia 21600-NG de la familia Coral Código EAN: 8421870121237 Código ETIM 8.0: EC000193 (material) | 1.000 | 0.71 | 0.71 |
| MTC_AIA010B | m | Tubo curvable de PVC, corrugado, negro, diámetro'=20 mm (material) | 0.000 | 0.15 | 0.00 |
| MTC_TTC020A | m | Conductor rígido unipolar de cobre, aislado, 750 V y 2,5 mm² de sección, para red equipotencial (material) | 0.000 | 0.12 | 0.00 |
| BJC2373_I | u | Caja universal cuadrada, referencia 2373-I de BJC. 60 mm (material) | 1.000 | 0.32 | 0.32 |
| MTC_PMATAUX | % | Pequeño material (material) | 0.000 | 3 | 0.00 |
| MOC_002 | h | Oficial 1ª electricista (mano de obra) | 0.000 | 22 | 0.00 |
| MOC_100 | h | Ayudante electricista (mano de obra) | 0.000 | 20.3 | 0.00 |
|  |  | Costes directos |  |  | 97.88 |

## Recursos

**MTC_AIA010B** m Tubo curvable de PVC, corrugado, negro, diámetro'=20 mm
Tubo curvable de PVC, corrugado, de color negro, de 20 mm de diámetro nominal, para canalización empotrada en obra de fábrica (paredes y techos). Resistencia a la compresión 320 N, resistencia al impacto 1 julio, temperatura de trabajo -5°C hasta 60°C, con grado de protección IP 545 según UNE 20324, no propagador de la llama. Según UNE-EN 61386-1 y UNE-EN 61386-22.

**BJC2373_I** u Caja universal cuadrada, referencia 2373-I de BJC. 60 mm
Caja universal cuadrada Material termoplástico de BJC, con referencia 2373-I Código EAN: 8421870650607 Código ETIM 8.0: EC000450
